# Llave de paso

- Propiedad del archivo: CYPE Ingenieros S.A.
- Formato: FIEBDC-3/2016
- Programa: Generador de precios de la construcción. CYPE Ingenieros, S.A.
- Fecha: 08/07/2022
- Divisa: EUR
- Costes indirectos: 3 %
- IVA: 21 %

## I Instalaciones

### IF Fontanería

#### IFI Instalación interior

**IFI008** Ud Llave de paso.
Válvula de esfera de latón CW617N acabado cromado, serie Tajo 2000 "ARCO", de 1/4", para roscar, PN=50 bar y temperatura de servicio desde -20°C (excluyendo congelación) hasta 140°C.
Incluye: Replanteo. Conexión de la válvula a los tubos. Comprobación de su correcto funcionamiento.
Criterio de medición de proyecto: Número de unidades previstas, según documentación gráfica de Proyecto.
Criterio de medición de obra: Se medirá el número de unidades realmente ejecutadas según especificaciones de Proyecto.

| Código | Ud | Descripción | Rendimiento | Precio | Importe |
|---|---|---|---|---|---|
| mt37ava010j | Ud | Válvula de esfera, serie Tajo 2000 "ARCO", de 1/4", para roscar según UNE-EN ISO 228-1, PN=50 bar y temperatura de servicio desde -20°C (excluyendo congelación) hasta 140°C, formada por cuerpo de latón CW617N acabado cromado según UNE-EN 12165, mando de acero inoxidable AISI 403, asientos del obturador y sistema de tuerca de prensa de PTFE que permite el reapriete, según UNE-EN 13828. (material) | 1 | 8.93 | 8.930 |
| mt37www010 | Ud | Material auxiliar para instalaciones de fontanería. (material) | 1 | 1.4 | 1.400 |
| mo008 | h | Oficial 1ª fontanero. (mano de obra) | 0.057 | 20.48 | 1.167 |
| mo107 | h | Ayudante fontanero. (mano de obra) | 0.057 | 18.88 | 1.076 |
| % | % | Costes directos complementarios | 2 % | 12.573 | 0.251 |
|  |  | Costes directos |  |  | 12.824 |

## Recursos

**mt37ava010j** Ud Válvula de esfera
Datos técnicos: Coste energético 187.824 MJ; Emisión de CO2 13.357 kg
Residuos:
- embalaje: re150101 Envases de papel y cartón. (componente de residuo); rendimiento 0.072 kg; Código LER 15 01 01; Masa del elemento 1 kg; Volumen 0.001333 m3
